# Muster-Leistungsbeschreibung
Leistungsbeschreibung (GAEB 90, DA81)
Währung: EUR

## Betonersatz mit RM-Mörtel R3/R4 SR
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Beton auf Chloridbelastung untersuchen**
Quantitative Bestimmung der Chloridbelastung im  Beton
durch die Entnahme von Bohrmehl aus unterschiedlichen
Tiefen
und Untersuchung im Labor gemäß DIN EN 14629.

Die Festlegung der Entnahmestellen und Bohrtiefen
erfolgt durch
den sachkundigen Planer/Fachplanung/AG

Gesamtbohrtiefe ________cm

Die Messergebnisse sind zu protokollieren.
Einheit: St

**00001.0003 Schadhafte, lockere Betonteile und carbonatisierten Beton abstemmen**
Entfernen von schadhaften, lockeren und
mürben Betonteilen bis auf das feste Gefüge
sowie carbonatisierten Beton im Bereich der
Stahlbewehrung.
Korrodierte Bewehrungseisen rundherum
bis 2 cm über die erkennbare Korrosion hinaus
freistemmen.
Reparaturflächen gradlinig und im
Winkelvon 45 Grad begrenzen.
Einheit: m2

**00001.0004 Betonflächen mit zu hohem Chloridgehalt abstemmen**
*** Bedarfsposition ohne GB
Abtragen von Beton mit unzulässig hoher
Chloridkonzentration.
Belasteten Beton bis zum schadfreien Gefüge entfernen.
Reparaturflächen gradlinig und im Winkel von 45 Grad
begrenzen.
Einheit: m2

**00001.0005 Sandstrahlen mineralischer Flächen**
Untergrundvorbehandlung der mineralischen Flächen
mittels geeignetem Verfahren, z.B. Sandstrahlen
zur Erzielung eines sauberen und
tragfähigen Untergrundes, frei von haftungsmindernden
Schichten.
Der Untergrund muss nach der Untergrundvorbehandlung
die
geforderten Werte aus den technischen Unterlagen
des nachfolgenden Instandsetzungssystems aufweisen
und zur Aufnahme der nachfolgenden Schichten geeignet
sein.
Einheit: m2

**00001.0006 Bewehrung reinigen**
Freigelegte Bewehrungseisen umlaufend
entsprechend Norm-Reinheitsgrad SA 2 1/2
gemäß DIN EN ISO 8501-1 und DIN EN ISO 12944-4
mit geeignetem Verfahren reinigen.

Vorbereitungsverfahren nach Wahl des AN

Angebotenes Verfahren:____________________
Einheit: m

**00001.0007 Mineralischer Korrosionsschutz (Betofix KHB SR)**
Aufbringen einer sulfatresistenten
Korrosionsschutzbeschichtung auf den vorbereiteten
Bewehrungsstählen mit dem
1-komponentigen, zementgebundenen,
kunststoffvergüteten Schlämmmörtel Remmers Betofix
KHB SR.

Arbeitsgänge: 2
Schichtdicke je AG: ? 1 mm

Verbrauch:
ca. 1,8 kg/m² pro Anstrich  Remmers Betofix KHB SR
<1079>
Einheit: m2

**00001.0008 PCC-Haftbrücke unter PCC I+II (Betofix KHB SR)**
Aufbringen einer sulfatresistenten Haftbrücke
auf den vorbereiteten mineralischen Untergrund
mit dem 1-komponentigen, kunststoffvergüteten,
mineralischen Schlämmmörtel Remmers Betofix KHB SR.

Verbrauch:
ca. 1,8 kg/m² pro Anstrich  Remmers Betofix KHB SR
<1079>
Einheit: m2

**00001.0009 M2/M3/R4/PCC I+II Betonersatz (Betofix R4 SR)**
Reprofilierung von Schadstellen im Beton
mit dem PCC I+II (RM) - Betonersatzmörtel
Remmers Betofix R4 SR.

Reprofilierung Fläche bis 0,01 m²

Bauteil:______________

Einbaulage:______________

Schichtdicke:_______cm

Verbrauch:
ca. 2,0 kg/m²/mm Schichtdicke, bzw. ca. 2,0 kg/dm³
Remmers Betofix R4 SR <1084>
Einheit: St

**00001.0010 M2/M3/R3/PCC I+II Betonersatz (Betofix R3 SR)**
*** Wahlposition ZZ 000.1
Reprofilierung von Schadstellen im Beton
mit dem PCC I+II (RM) - Betonersatzmörtel
Remmers Betofix R3 SR.

Reprofilierung Fläche bis 0,01 m²

Bauteil:______________

Einbaulage:______________

Schichtdicke:_______cm

Verbrauch:
ca. 2,0 kg/m²/mm Schichtdicke, bzw. ca. 2,0 kg/dm³
Remmers Betofix R3 SR <1107>
Einheit: St

**00001.0011 wie vor, jedoch Fläche bis 0,1 m² Schichtdicke ___cm**
Einheit: St

**00001.0012 wie vor, jedoch Fläche bis 0,25 m² Schichtdicke ___cm**
Einheit: St

**00001.0013 wie vor, jedoch Fläche bis 0,50 m² Schichtdicke ___cm**
Einheit: St

**00001.0014 wie vor, jedoch Fläche bis 0,75 m² Schichtdicke ___cm**
Einheit: St

**00001.0015 wie vor, jedoch Fläche bis 1 m² Schichtdicke ___cm**
Einheit: St

**00001.0016 wie vor, jedoch Fläche > 1,00 m² Schichtdicke ___cm**
Einheit: St

**00001.0017 wie vor, jedoch je weiteren Zentimeter Schichtdicke**
Einheit: St

**00001.0018 PCC-Feinspachtel (Betofix Fill SR)**
*** Bedarfsposition ohne GB
Feinspachtelung auf vorbereiteten Flächen
mit dem einkomponentigen,
mineralischen, kunststoffvergüteten
PCC-Feinspachtel Remmers Betofix Fill SR.

Bauteil:___________

Einbaulage:______________

Schichtdicke:______ mm

Verbrauch:
Ca. 1,75 kg/m²/mm Schichtdicke, bzw. ca. 1,75 kg/dm³
Betofix Fill SR <10180>
Einheit: m2
